# Conducto circular

- Propiedad del archivo: CYPE INGENIEROS, S.A.
- Formato: FIEBDC-3/2002
- Divisa: EUR
- Costes indirectos: 3.00 %
- IVA: 21.00 %

## I Instalaciones

### IC Calefacción, refrigeración, climatización y A.C.S.

#### ICR Sistemas de conducción de aire

**ICR015** m Conducto circular.
Conducto circular de pared simple helicoidal de acero galvanizado, código de pedido 11091241, "ALDES", de 80 mm de diámetro y 0,5 mm de espesor. Incluso accesorios de montaje y elementos de fijación.
Incluye: Replanteo del recorrido de los conductos. Marcado y posterior anclaje de los soportes de los conductos. Montaje y fijación de conductos. Comprobación de su correcto funcionamiento. Realización de pruebas de servicio.
Criterio de medición de proyecto: Longitud proyectada, según documentación gráfica de Proyecto, medida entre los ejes de los elementos o de los puntos a conectar, descontando las piezas especiales.
Criterio de medición de obra: Se medirá la longitud realmente ejecutada según especificaciones de Proyecto.

| Código | Ud | Descripción | Rendimiento | Precio | Importe |
|---|---|---|---|---|---|
| mt42ald950a | m | Conducto circular de pared simple helicoidal de acero galvanizado, código de pedido 11091241, "ALDES", de 80 mm de diámetro y 0,5 mm de espesor, estanqueidad al aire clase D, según UNE-EN 12237, suministrado en tramos de 3 m, para instalaciones de ventilación y climatización. (material) | 1.050 | 26.50 | 27.83 |
| mt42con500a | Ud | Brida de 80 mm de diámetro y soporte de techo con varilla para fijación de conductos circulares de aire en instalaciones de ventilación y climatización. (material) | 0.040 | 3.60 | 0.14 |
| mo013 | h | Oficial 1ª montador de conductos de chapa metálica. (mano de obra) | 0.035 | 22.74 | 0.80 |
| mo084 | h | Ayudante montador de conductos de chapa metálica. (mano de obra) | 0.035 | 21.02 | 0.74 |
| % | % | Costes directos complementarios | 2 % | 29.51 | 0.59 |
|  |  | Costes directos |  |  | 30.10 |
