# Aireador de admisión para ventilación

- Propiedad del archivo: CYPE INGENIEROS, S.A.
- Formato: FIEBDC-3/2002
- Divisa: EUR
- Costes indirectos: 3.00 %
- IVA: 21.00 %

## I Instalaciones

### IV Ventilación

#### IVA Aberturas para ventilación

**IVA010** Ud Aireador de admisión para ventilación.
Aireador de admisión, autorregulable, de plástico color blanco RAL 9016, código de pedido 11011510, modelo EMMA "ALDES", con DIT del Instituto Eduardo Torroja nº 556R, caudal máximo 12,5 l/s, de 390x25x27 mm y aislamiento acústico de 33 dBA, con visera estándar y rejilla mosquitera. Incluso elementos de fijación.
Incluye: Replanteo. Colocación y fijación del aireador encima de la carpintería.
Criterio de medición de proyecto: Número de unidades previstas, según documentación gráfica de Proyecto.
Criterio de medición de obra: Se medirá el número de unidades realmente ejecutadas según especificaciones de Proyecto.

| Código | Ud | Descripción | Rendimiento | Precio | Importe |
|---|---|---|---|---|---|
| mt42ald166v | Ud | Aireador de admisión, autorregulable, de plástico color blanco RAL 9016, código de pedido 11011510, modelo EMMA "ALDES", con DIT del Instituto Eduardo Torroja nº 556R, caudal máximo 12,5 l/s, de 390x25x27 mm y aislamiento acústico de 33 dBA, con visera estándar y rejilla mosquitera, para colocar en posición horizontal encima de la carpintería exterior o caja de persiana, sobre la que se realizarán dos aberturas de 172x12 mm o una abertura de 250x15 mm o de 250x12 mm, con elementos de fijación. (material) | 1.000 | 5.63 | 5.63 |
| mo011 | h | Oficial 1ª montador. (mano de obra) | 0.150 | 22.74 | 3.41 |
| mo080 | h | Ayudante montador. (mano de obra) | 0.150 | 21.02 | 3.15 |
| % | % | Costes directos complementarios | 2 % | 12.19 | 0.24 |
|  |  | Costes directos |  |  | 12.43 |
