# Boca de extracción para ventilación

- Propiedad del archivo: CYPE INGENIEROS, S.A.
- Formato: FIEBDC-3/2002
- Divisa: EUR
- Costes indirectos: 3.00 %
- IVA: 21.00 %

## I Instalaciones

### IV Ventilación

#### IVA Aberturas para ventilación

**IVA030** Ud Boca de extracción para ventilación.
Boca de extracción, autorregulable, código de pedido 11019006, modelo Bap'SI 60 "ALDES", de 154x51x162 mm, caudal máximo 16,7 l/s, aislamiento acústico de 31 dBA, con cuello premontado de conexión a conducto de 125 mm de diámetro con junta de estanqueidad.
Incluye: Replanteo. Colocación y fijación del elemento al conducto de extracción.
Criterio de medición de proyecto: Número de unidades previstas, según documentación gráfica de Proyecto.
Criterio de medición de obra: Se medirá el número de unidades realmente ejecutadas según especificaciones de Proyecto.

| Código | Ud | Descripción | Rendimiento | Precio | Importe |
|---|---|---|---|---|---|
| mt42ald206E | Ud | Boca de extracción, autorregulable, código de pedido 11019006, modelo Bap'SI 60 "ALDES", de 154x51x162 mm, caudal máximo 16,7 l/s, aislamiento acústico de 31 dBA, con cuello premontado de conexión a conducto de 125 mm de diámetro con junta de estanqueidad, para colocar en paredes o techos de locales húmedos, al inicio del conducto de extracción. (material) | 1.000 | 21.40 | 21.40 |
| mo011 | h | Oficial 1ª montador. (mano de obra) | 0.150 | 22.74 | 3.41 |
| mo080 | h | Ayudante montador. (mano de obra) | 0.150 | 21.02 | 3.15 |
| % | % | Costes directos complementarios | 2 % | 27.96 | 0.56 |
|  |  | Costes directos |  |  | 28.52 |
