# Extractor para baño

- Propiedad del archivo: CYPE INGENIEROS, S.A.
- Formato: FIEBDC-3/2002
- Divisa: EUR
- Costes indirectos: 3.00 %
- IVA: 21.00 %

## I Instalaciones

### IV Ventilación

#### IVM Ventilación mecánica

**IVM014** Ud Extractor para baño.
Extractor para baño formado por ventilador helicoidal de ABS, color blanco, código de pedido 11022304, modelo Design 125 "ALDES", potencia máxima de 9,3 W, caudal máximo de 115 m³/h, nivel de presión sonora de 31 dBA, de dimensiones 176x17x176 mm, para conductos de 125 mm de diámetro, formado por rejilla, cuerpo y motor de bajo nivel sonoro para alimentación monofásica a 230 V y 50 Hz de frecuencia, con protección térmica, equipado con compuerta antirretorno;. Incluso accesorios y elementos de fijación.
Incluye: Replanteo. Colocación y fijación. Conexionado y comprobación de su correcto funcionamiento.
Criterio de medición de proyecto: Número de unidades previstas, según documentación gráfica de Proyecto.
Criterio de medición de obra: Se medirá el número de unidades realmente ejecutadas según especificaciones de Proyecto.

| Código | Ud | Descripción | Rendimiento | Precio | Importe |
|---|---|---|---|---|---|
| mt42ald084e | Ud | Ventilador helicoidal de ABS, color blanco, código de pedido 11022304, modelo Design 125 "ALDES", potencia máxima de 9,3 W, caudal máximo de 115 m³/h, nivel de presión sonora de 31 dBA, de dimensiones 176x17x176 mm, para conductos de 125 mm de diámetro, formado por rejilla, cuerpo y motor de bajo nivel sonoro para alimentación monofásica a 230 V y 50 Hz de frecuencia, con protección térmica, equipado con compuerta antirretorno, con elementos de fijación. (material) | 1.000 | 69.00 | 69.00 |
| mo003 | h | Oficial 1ª electricista. (mano de obra) | 0.200 | 22.74 | 4.55 |
| mo102 | h | Ayudante electricista. (mano de obra) | 0.200 | 20.98 | 4.20 |
| % | % | Costes directos complementarios | 2 % | 77.75 | 1.56 |
|  |  | Costes directos |  |  | 79.31 |
