# Sombrerete

- Propiedad del archivo: CYPE INGENIEROS, S.A.
- Formato: FIEBDC-3/2002
- Divisa: EUR
- Costes indirectos: 3.00 %
- IVA: 21.00 %

## I Instalaciones

### IV Ventilación

#### IVM Ventilación mecánica

**IVM060** Ud Sombrerete.
Sombrerete cónico contra la lluvia de chapa galvanizada, código de pedido 11094761, "ALDES", para conducto de salida de 100 mm de diámetro exterior.
Incluye: Replanteo. Colocación.
Criterio de medición de proyecto: Número de unidades previstas, según documentación gráfica de Proyecto.
Criterio de medición de obra: Se medirá el número de unidades realmente ejecutadas según especificaciones de Proyecto.

| Código | Ud | Descripción | Rendimiento | Precio | Importe |
|---|---|---|---|---|---|
| mt42ald982a | Ud | Sombrerete cónico contra la lluvia de chapa galvanizada, código de pedido 11094761, "ALDES", para conducto de salida de 100 mm de diámetro exterior. (material) | 1.000 | 82.70 | 82.70 |
| mo020 | h | Oficial 1ª construcción. (mano de obra) | 0.155 | 22.13 | 3.43 |
| mo112 | h | Peón especializado construcción. (mano de obra) | 0.078 | 21.12 | 1.65 |
| % | % | Costes directos complementarios | 2 % | 87.78 | 1.76 |
|  |  | Costes directos |  |  | 89.54 |
