# Conducto circular

- Propiedad del archivo: CYPE Ingenieros S.A.
- Formato: FIEBDC-3/2016
- Programa: Generador de precios de la construcción. CYPE Ingenieros, S.A.
- Fecha: 22/10/2024
- Divisa: EUR
- Costes indirectos: 3 %
- IVA: 21 %

## I Instalaciones

### IC Calefacción, refrigeración, climatización y A.C.S.

#### ICR Sistemas de conducción de aire

**ICR015** m Conducto circular.
Conducto circular de pared simple helicoidal de acero galvanizado, código de pedido 11091241, "ALDES", de 80 mm de diámetro y 0,5 mm de espesor. Incluso accesorios de montaje y elementos de fijación.
Incluye: Replanteo del recorrido de los conductos. Marcado y posterior anclaje de los soportes de los conductos. Montaje y fijación de conductos. Comprobación de su correcto funcionamiento. Realización de pruebas de servicio.
Criterio de medición de proyecto: Longitud proyectada, según documentación gráfica de Proyecto, medida entre los ejes de los elementos o de los puntos a conectar, descontando las piezas especiales.
Criterio de medición de obra: Se medirá la longitud realmente ejecutada según especificaciones de Proyecto.

| Código | Ud | Descripción | Rendimiento | Precio | Importe |
|---|---|---|---|---|---|
| mt42ald950a | m | Conducto circular de pared simple helicoidal de acero galvanizado, código de pedido 11091241, "ALDES", de 80 mm de diámetro y 0,5 mm de espesor, estanqueidad al aire clase D, según UNE-EN 12237, suministrado en tramos de 3 m, para instalaciones de ventilación y climatización. (material) | 1.05 | 26.5 | 27.825 |
| mt42con500a | Ud | Brida de 80 mm de diámetro y soporte de techo con varilla para fijación de conductos circulares de aire en instalaciones de ventilación y climatización. (material) | 0.04 | 3.6 | 0.144 |
| mo013 | h | Oficial 1ª montador de conductos de chapa metálica. (mano de obra) | 0.035 | 22.74 | 0.796 |
| mo084 | h | Ayudante montador de conductos de chapa metálica. (mano de obra) | 0.035 | 21.02 | 0.736 |
| % | % | Costes directos complementarios | 2 % | 29.501 | 0.590 |
|  |  | Costes directos |  |  | 30.091 |

Residuos:
- colocación: mt42ald950a; factor de residuo 0.0323463

## Recursos

**mt42ald950a** m Conducto circular de pared simple helicoidal de acero galvanizado
Datos técnicos: Coste energético 13.935 MJ; Emisión de CO2 0.622 kg; Código LER 17 04 05; Masa del elemento 1.233 kg; Volumen 0.000587 m3
Residuos:
- embalaje: re170201 Madera. (componente de residuo); rendimiento 0.011 kg; Código LER 17 02 01; Masa del elemento 1 kg; Volumen 0.000909 m3
- embalaje: re170203 Plástico. (componente de residuo); rendimiento 0.003 kg; Código LER 17 02 03; Masa del elemento 1 kg; Volumen 0.001667 m3
