# Regulador de caudal

- Propiedad del archivo: CYPE Ingenieros S.A.
- Formato: FIEBDC-3/2016
- Programa: Generador de precios de la construcción. CYPE Ingenieros, S.A.
- Fecha: 22/10/2024
- Divisa: EUR
- Costes indirectos: 3 %
- IVA: 21 %

## I Instalaciones

### IV Ventilación

#### IVM Ventilación mecánica

**IVM022** Ud Regulador de caudal.
Regulador de caudal de aire constante, de baja presión (rango de presión estática de 50 a 250 Pa), código de pedido 11016307, serie MR Módulo, "ALDES", de 80 mm de diámetro y entre 20 y 60 m³/h de caudal, formado por cuerpo de material termoplástico, con junta perimetral de doble labio de elastómero y regulador de membrana de silicona.
Incluye: Replanteo. Colocación del regulador en el interior del conducto.
Criterio de medición de proyecto: Número de unidades previstas, según documentación gráfica de Proyecto.
Criterio de medición de obra: Se medirá el número de unidades realmente ejecutadas según especificaciones de Proyecto.

| Código | Ud | Descripción | Rendimiento | Precio | Importe |
|---|---|---|---|---|---|
| mt42ald970a | Ud | Regulador de caudal de aire constante, de baja presión (rango de presión estática de 50 a 250 Pa), código de pedido 11016307, serie MR Módulo, "ALDES", de 80 mm de diámetro y entre 20 y 60 m³/h de caudal, formado por cuerpo de material termoplástico, con junta perimetral de doble labio de elastómero y regulador de membrana de silicona. (material) | 1 | 18.9 | 18.900 |
| mo011 | h | Oficial 1ª montador. (mano de obra) | 0.15 | 22.74 | 3.411 |
| mo080 | h | Ayudante montador. (mano de obra) | 0.15 | 21.02 | 3.153 |
| % | % | Costes directos complementarios | 2 % | 25.464 | 0.509 |
|  |  | Costes directos |  |  | 25.973 |
