# Rejilla para interiores

- Propiedad del archivo: CYPE Ingenieros S.A.
- Formato: FIEBDC-3/2016
- Programa: Generador de precios de la construcción. CYPE Ingenieros, S.A.
- Fecha: 22/10/2024
- Divisa: EUR
- Costes indirectos: 3 %
- IVA: 21 %

## I Instalaciones

### IV Ventilación

#### IVM Ventilación mecánica

**IVM023** Ud Rejilla para interiores.
Rejilla autorregulable, código de pedido 11022156, serie ColorLINE, "ALDES" formada por placa frontal cuadrada, de plástico, color blanco y soporte de placa frontal, para conducto de admisión o extracción, de 80 mm de diámetro. Incluso elementos de fijación.
Incluye: Replanteo. Colocación y fijación.
Criterio de medición de proyecto: Número de unidades previstas, según documentación gráfica de Proyecto.
Criterio de medición de obra: Se medirá el número de unidades realmente ejecutadas según especificaciones de Proyecto.

| Código | Ud | Descripción | Rendimiento | Precio | Importe |
|---|---|---|---|---|---|
| mt42ald100a | Ud | Rejilla autorregulable, código de pedido 11022156, serie ColorLINE, "ALDES" formada por placa frontal cuadrada, de plástico, color blanco y soporte de placa frontal, para conducto de admisión o extracción, de 80 mm de diámetro, con elementos de fijación. (material) | 1 | 22.9 | 22.900 |
| mo011 | h | Oficial 1ª montador. (mano de obra) | 0.15 | 22.74 | 3.411 |
| mo080 | h | Ayudante montador. (mano de obra) | 0.15 | 21.02 | 3.153 |
| % | % | Costes directos complementarios | 2 % | 29.464 | 0.589 |
|  |  | Costes directos |  |  | 30.053 |
