# Recuperador de calor estático

- Propiedad del archivo: CYPE Ingenieros S.A.
- Formato: FIEBDC-3/2016
- Programa: Generador de precios de la construcción. CYPE Ingenieros, S.A.
- Fecha: 22/10/2024
- Divisa: EUR
- Costes indirectos: 3 %
- IVA: 21 %

## I Instalaciones

### IV Ventilación

#### IVM Ventilación mecánica

**IVM025** Ud Recuperador de calor estático.
Recuperador de calor estático de polipropileno expandido, con intercambiador de flujo cruzado, código de pedido 11023242, ES300-HE Coll "ALDES", de 790x571x250 mm, recuperación de calor de hasta el 85%, con filtro de aire para partículas finas, filtro de aire para polen, 4 embocaduras de 160 mm de diámetro, y sifón para evacuación de condensados y mando a distancia, código de pedido 11023066. Instalación en falso techo. Incluso elementos de fijación.
Incluye: Replanteo. Colocación y fijación del recuperador de calor. Conexión a la red de desagüe. Conexionado de los conductos. Comprobación de su correcto funcionamiento.
Criterio de medición de proyecto: Número de unidades previstas, según documentación gráfica de Proyecto.
Criterio de medición de obra: Se medirá el número de unidades realmente ejecutadas según especificaciones de Proyecto.

| Código | Ud | Descripción | Rendimiento | Precio | Importe |
|---|---|---|---|---|---|
| mt42ald060a | Ud | Recuperador de calor estático de polipropileno expandido, con intercambiador de flujo cruzado, código de pedido 11023242, ES300-HE Coll "ALDES", de 790x571x250 mm, recuperación de calor de hasta el 85%, con filtro de aire para partículas finas, filtro de aire para polen, 4 embocaduras de 160 mm de diámetro, y sifón para evacuación de condensados, con elementos para suspensión del techo. (material) | 1 | 1300 | 1300.000 |
| mt42ald061a | Ud | Mando a distancia, código de pedido 11023066, "ALDES". (material) | 1 | 127 | 127.000 |
| mo011 | h | Oficial 1ª montador. (mano de obra) | 0.25 | 22.74 | 5.685 |
| mo080 | h | Ayudante montador. (mano de obra) | 0.25 | 21.02 | 5.255 |
| % | % | Costes directos complementarios | 2 % | 1437.940 | 28.759 |
|  |  | Costes directos |  |  | 1466.699 |

## Recursos

**mt42ald060a** Ud Recuperador de calor estático de polipropileno expandido
Datos técnicos: Coste energético 686.524 MJ; Emisión de CO2 24.923 kg
Residuos:
- embalaje: re150101 Envases de papel y cartón. (componente de residuo); rendimiento 2.143 kg; Código LER 15 01 01; Masa del elemento 1 kg; Volumen 0.001333 m3
