# Grupo de ventilación para instalación individual

- Propiedad del archivo: CYPE Ingenieros S.A.
- Formato: FIEBDC-3/2016
- Programa: Generador de precios de la construcción. CYPE Ingenieros, S.A.
- Fecha: 22/10/2024
- Divisa: EUR
- Costes indirectos: 3 %
- IVA: 21 %

## I Instalaciones

### IV Ventilación

#### IVM Ventilación mecánica

**IVM031** Ud Grupo de ventilación para instalación individual.
Grupo de ventilación autorregulable, código de pedido 11026034, modelo EasyHOME Auto Compact Classic "ALDES", de potencia nominal 26 W, caudal máximo 250 m³/h, compuesto por ventilador centrífugo, con motor de 2 velocidades para alimentación monofásica a 230 V y 50 Hz de frecuencia y carcasa exterior de plástico de 459x460x187 mm, con 5 embocaduras de entrada de aire, 4 para conexión a conductos de extracción de 80 mm de diámetro y 1 para conexión a conducto de extracción de 125 mm de diámetro, y 1 embocadura de salida de aire de 160 mm de diámetro con adaptadores para conexión a conducto de 125 mm de diámetro. Incluso elementos de fijación.
Incluye: Replanteo. Colocación y fijación del grupo. Conexión a la red eléctrica. Conexionado de los conductos. Comprobación de su correcto funcionamiento.
Criterio de medición de proyecto: Número de unidades previstas, según documentación gráfica de Proyecto.
Criterio de medición de obra: Se medirá el número de unidades realmente ejecutadas según especificaciones de Proyecto.

| Código | Ud | Descripción | Rendimiento | Precio | Importe |
|---|---|---|---|---|---|
| mt42ald071a | Ud | Grupo de ventilación autorregulable, código de pedido 11026034, modelo EasyHOME Auto Compact Classic "ALDES", de potencia nominal 26 W, caudal máximo 250 m³/h, compuesto por ventilador centrífugo, con motor de 2 velocidades para alimentación monofásica a 230 V y 50 Hz de frecuencia y carcasa exterior de plástico de 459x460x187 mm, con 5 embocaduras de entrada de aire, 4 para conexión a conductos de extracción de 80 mm de diámetro y 1 para conexión a conducto de extracción de 125 mm de diámetro, y 1 embocadura de salida de aire de 160 mm de diámetro con adaptadores para conexión a conducto de 125 mm de diámetro, con 2 tapones de embocadura de 80 mm de diámetro, 2 reguladores de caudal de aire constante de 80 mm de diámetro y elementos de fijación. (material) | 1 | 271 | 271.000 |
| mo011 | h | Oficial 1ª montador. (mano de obra) | 0.2 | 22.74 | 4.548 |
| mo080 | h | Ayudante montador. (mano de obra) | 0.2 | 21.02 | 4.204 |
| % | % | Costes directos complementarios | 2 % | 279.752 | 5.595 |
|  |  | Costes directos |  |  | 285.347 |

## Recursos

**mt42ald071a** Ud Grupo de ventilación autorregulable
Datos técnicos: Coste energético 142.850 MJ; Emisión de CO2 12.109 kg
Residuos:
- embalaje: re150101 Envases de papel y cartón. (componente de residuo); rendimiento 1.497 kg; Código LER 15 01 01; Masa del elemento 1 kg; Volumen 0.001333 m3
