# Caja de extracción

- Propiedad del archivo: CYPE Ingenieros S.A.
- Formato: FIEBDC-3/2016
- Programa: Generador de precios de la construcción. CYPE Ingenieros, S.A.
- Fecha: 22/10/2024
- Divisa: EUR
- Costes indirectos: 3 %
- IVA: 21 %

## I Instalaciones

### IV Ventilación

#### IVM Ventilación mecánica

**IVM032** Ud Caja de extracción.
Caja de extracción de acero galvanizado, de muy bajo consumo, código de pedido 11034973, EasyVEC C4 Ultra 400 "ALDES", con DIT del Instituto Eduardo Torroja nº 556R, de 432x402x408 mm, potencia absorbida 0,05 kW, para alimentación monofásica a [tension] V y 50 Hz de frecuencia y caudal máximo 400 m³/h, con boca de entrada para conexión a conducto de extracción de 160 mm de diámetro y boca de salida de 250 mm de diámetro, para transportar aire a 400°C durante media hora, según UNE-EN 12101-3, con tres modos de funcionamiento (velocidad constante, caudal constante y sonda externa (0-10 V)), y sistema domótico a través del protocolo de comunicación Modbus; instalación en el extremo exterior del conducto de extracción (boca de expulsión).
Incluye: Replanteo. Colocación y fijación. Conexionado y comprobación de su correcto funcionamiento.
Criterio de medición de proyecto: Número de unidades previstas, según documentación gráfica de Proyecto.
Criterio de medición de obra: Se medirá el número de unidades realmente ejecutadas según especificaciones de Proyecto.

| Código | Ud | Descripción | Rendimiento | Precio | Importe |
|---|---|---|---|---|---|
| mt42ald217a | Ud | Caja de extracción de acero galvanizado, de muy bajo consumo, código de pedido 11034973, EasyVEC C4 Ultra 400 "ALDES", con DIT del Instituto Eduardo Torroja nº 556R, de 432x402x408 mm, potencia absorbida 0,05 kW, para alimentación monofásica a 230 V y 50 Hz de frecuencia y caudal máximo 400 m³/h, con boca de entrada para conexión a conducto de extracción de 160 mm de diámetro y boca de salida de 250 mm de diámetro, para transportar aire a 400°C durante media hora, según UNE-EN 12101-3, con tres modos de funcionamiento (velocidad constante, caudal constante y sonda externa (0-10 V)), y sistema domótico a través del protocolo de comunicación Modbus, con interruptor paro/marcha. (material) | 1 | 2210 | 2210.000 |
| mo011 | h | Oficial 1ª montador. (mano de obra) | 0.15 | 22.74 | 3.411 |
| mo080 | h | Ayudante montador. (mano de obra) | 0.15 | 21.02 | 3.153 |
| % | % | Costes directos complementarios | 2 % | 2216.564 | 44.331 |
|  |  | Costes directos |  |  | 2260.895 |
