# Ventilador en línea

- Propiedad del archivo: CYPE Ingenieros S.A.
- Formato: FIEBDC-3/2016
- Programa: Generador de precios de la construcción. CYPE Ingenieros, S.A.
- Fecha: 22/10/2024
- Divisa: EUR
- Costes indirectos: 3 %
- IVA: 21 %

## I Instalaciones

### IV Ventilación

#### IVM Ventilación mecánica

**IVM040** Ud Ventilador en línea.
Ventilador helicocentrífugo de ABS, color blanco, código de pedido 11022330, modelo In Line XS 100 "ALDES", potencia máxima de 33 W, caudal máximo de 190 m³/h, nivel de presión sonora de 36 dBA, de 167 mm de diámetro y 246 mm de longitud, para conductos de 100 mm de diámetro, formado por cuerpo, hélice, caja de bornes y motor desmontable de dos velocidades para alimentación monofásica a 230 V y 50 Hz de frecuencia, con protección térmica.
Incluye: Replanteo. Colocación. Conexionado y comprobación de su correcto funcionamiento.
Criterio de medición de proyecto: Número de unidades previstas, según documentación gráfica de Proyecto.
Criterio de medición de obra: Se medirá el número de unidades realmente ejecutadas según especificaciones de Proyecto.

| Código | Ud | Descripción | Rendimiento | Precio | Importe |
|---|---|---|---|---|---|
| mt42ald086a | Ud | Ventilador helicocentrífugo de ABS, color blanco, código de pedido 11022330, modelo In Line XS 100 "ALDES", potencia máxima de 33 W, caudal máximo de 190 m³/h, nivel de presión sonora de 36 dBA, de 167 mm de diámetro y 246 mm de longitud, para conductos de 100 mm de diámetro, formado por cuerpo, hélice, caja de bornes y motor desmontable de dos velocidades para alimentación monofásica a 230 V y 50 Hz de frecuencia, con protección térmica. (material) | 1 | 129 | 129.000 |
| mo005 | h | Oficial 1ª instalador de climatización. (mano de obra) | 0.1 | 22.74 | 2.274 |
| mo104 | h | Ayudante instalador de climatización. (mano de obra) | 0.1 | 20.98 | 2.098 |
| % | % | Costes directos complementarios | 2 % | 133.372 | 2.667 |
|  |  | Costes directos |  |  | 136.039 |

## Recursos

**mt42ald086a** Ud Ventilador helicocentrífugo de ABS
Datos técnicos: Coste energético 110.744 MJ; Emisión de CO2 6.578 kg
Residuos:
- embalaje: re150101 Envases de papel y cartón. (componente de residuo); rendimiento 1.32 kg; Código LER 15 01 01; Masa del elemento 1 kg; Volumen 0.001333 m3
