# Batería eléctrica

- Propiedad del archivo: CYPE INGENIEROS, S.A.
- Formato: FIEBDC-3/2002
- Divisa: EUR
- Costes indirectos: 3.00 %
- IVA: 21.00 %

## I Instalaciones

### IC Calefacción, refrigeración, climatización y A.C.S.

#### ICM Emisores eléctricos para calefacción

**ICM030** Ud Batería eléctrica.
Batería de calefacción eléctrica de 125 mm de diámetro, potencia calorífica de 0,5 kW, para alimentación monofásica a 230 V y 50 Hz de frecuencia, código de pedido 11090750, modelo BCA Ø125 - 0,5 kW - 1C "ALDES", formada por cuerpo de chapa de acero galvanizado con cuello de conexión a conducto con junta perimetral, resistencia blindada de acero inoxidable, caja de bornes grado de protección IP40, interruptor térmico con rearme automático e interruptor térmico con rearme manual.
Incluye: Replanteo. Montaje sobre el conducto. Conexionado y comprobación de su correcto funcionamiento.
Criterio de medición de proyecto: Número de unidades previstas, según documentación gráfica de Proyecto.
Criterio de medición de obra: Se medirá el número de unidades realmente ejecutadas según especificaciones de Proyecto.

| Código | Ud | Descripción | Rendimiento | Precio | Importe |
|---|---|---|---|---|---|
| mt42ald420saa | Ud | Batería de calefacción eléctrica de 125 mm de diámetro, potencia calorífica de 0,5 kW, para alimentación monofásica a 230 V y 50 Hz de frecuencia, código de pedido 11090750, modelo BCA Ø125 - 0,5 kW - 1C "ALDES", formada por cuerpo de chapa de acero galvanizado con cuello de conexión a conducto con junta perimetral, resistencia blindada de acero inoxidable, caja de bornes grado de protección IP40, interruptor térmico con rearme automático e interruptor térmico con rearme manual. (material) | 1.000 | 253.00 | 253.00 |
| mo004 | h | Oficial 1ª calefactor. (mano de obra) | 0.161 | 22.74 | 3.66 |
| mo103 | h | Ayudante calefactor. (mano de obra) | 0.161 | 20.98 | 3.38 |
| % | % | Costes directos complementarios | 2 % | 260.04 | 5.20 |
|  |  | Costes directos |  |  | 265.24 |
