# Caja de distribución para ventilación

- Propiedad del archivo: CYPE INGENIEROS, S.A.
- Formato: FIEBDC-3/2002
- Divisa: EUR
- Costes indirectos: 3.00 %
- IVA: 21.00 %

## I Instalaciones

### IV Ventilación

#### IVM Ventilación mecánica

**IVM018** Ud Caja de distribución para ventilación.
Caja de distribución de polietileno, código de pedido 11091884, "ALDES", con 2 embocaduras para conexión a conducto de 160 mm de diámetro y 5 embocaduras para conexión a conducto ovalado de 132x52 mm. Incluso elementos para suspensión del techo.
Incluye: Replanteo. Colocación y fijación de la caja de distribución. Conexionado de los conductos.
Criterio de medición de proyecto: Número de unidades previstas, según documentación gráfica de Proyecto.
Criterio de medición de obra: Se medirá el número de unidades realmente ejecutadas según especificaciones de Proyecto.

| Código | Ud | Descripción | Rendimiento | Precio | Importe |
|---|---|---|---|---|---|
| mt42ald135a | Ud | Caja de distribución de polietileno, código de pedido 11091884, "ALDES", con 2 embocaduras para conexión a conducto de 160 mm de diámetro y 5 embocaduras para conexión a conducto ovalado de 132x52 mm. (material) | 1.000 | 218.00 | 218.00 |
| mt42www090 | Ud | Kit de soportes para suspensión del techo, formado por cuatro varillas roscadas de acero galvanizado, con sus tacos, tuercas y arandelas correspondientes. (material) | 1.000 | 22.00 | 22.00 |
| mo005 | h | Oficial 1ª instalador de climatización. (mano de obra) | 0.162 | 22.74 | 3.68 |
| mo104 | h | Ayudante instalador de climatización. (mano de obra) | 0.162 | 20.98 | 3.40 |
| % | % | Costes directos complementarios | 2 % | 247.08 | 4.94 |
|  |  | Costes directos |  |  | 252.02 |
