# Recuperador de calor estático

- Propiedad del archivo: CYPE INGENIEROS, S.A.
- Formato: FIEBDC-3/2002
- Divisa: EUR
- Costes indirectos: 3.00 %
- IVA: 21.00 %

## I Instalaciones

### IV Ventilación

#### IVM Ventilación mecánica

**IVM025** Ud Recuperador de calor estático.
Recuperador de calor estático de polipropileno expandido, con intercambiador de flujo cruzado, código de pedido 11023242, ES300-HE Coll "ALDES", de 790x571x250 mm, recuperación de calor de hasta el 85%, con filtro de aire para partículas finas, filtro de aire para polen, 4 embocaduras de 160 mm de diámetro, y sifón para evacuación de condensados y mando a distancia, código de pedido 11023066. Instalación en falso techo. Incluso elementos de fijación.
Incluye: Replanteo. Colocación y fijación del recuperador de calor. Conexión a la red de desagüe. Conexionado de los conductos. Comprobación de su correcto funcionamiento.
Criterio de medición de proyecto: Número de unidades previstas, según documentación gráfica de Proyecto.
Criterio de medición de obra: Se medirá el número de unidades realmente ejecutadas según especificaciones de Proyecto.

| Código | Ud | Descripción | Rendimiento | Precio | Importe |
|---|---|---|---|---|---|
| mt42ald060a | Ud | Recuperador de calor estático de polipropileno expandido, con intercambiador de flujo cruzado, código de pedido 11023242, ES300-HE Coll "ALDES", de 790x571x250 mm, recuperación de calor de hasta el 85%, con filtro de aire para partículas finas, filtro de aire para polen, 4 embocaduras de 160 mm de diámetro, y sifón para evacuación de condensados, con elementos para suspensión del techo. (material) | 1.000 | 1300.00 | 1300.00 |
| mt42ald061a | Ud | Mando a distancia, código de pedido 11023066, "ALDES". (material) | 1.000 | 127.00 | 127.00 |
| mo011 | h | Oficial 1ª montador. (mano de obra) | 0.270 | 22.74 | 6.14 |
| mo080 | h | Ayudante montador. (mano de obra) | 0.270 | 21.02 | 5.68 |
| % | % | Costes directos complementarios | 2 % | 1438.82 | 28.78 |
|  |  | Costes directos |  |  | 1467.60 |
