# Grupo de ventilación para instalación individual

- Propiedad del archivo: CYPE INGENIEROS, S.A.
- Formato: FIEBDC-3/2002
- Divisa: EUR
- Costes indirectos: 3.00 %
- IVA: 21.00 %

## I Instalaciones

### IV Ventilación

#### IVM Ventilación mecánica

**IVM031** Ud Grupo de ventilación para instalación individual.
Grupo de ventilación autorregulable, código de pedido 11026034, modelo EasyHOME Auto Compact Classic "ALDES", de potencia nominal 26 W, caudal máximo 250 m³/h, compuesto por ventilador centrífugo, con motor de 2 velocidades para alimentación monofásica a 230 V y 50 Hz de frecuencia y carcasa exterior de plástico de 459x460x187 mm, con 5 embocaduras de entrada de aire, 4 para conexión a conductos de extracción de 80 mm de diámetro y 1 para conexión a conducto de extracción de 125 mm de diámetro, y 1 embocadura de salida de aire de 160 mm de diámetro con adaptadores para conexión a conducto de 125 mm de diámetro. Incluso elementos de fijación.
Incluye: Replanteo. Colocación y fijación del grupo. Conexión a la red eléctrica. Conexionado de los conductos. Comprobación de su correcto funcionamiento.
Criterio de medición de proyecto: Número de unidades previstas, según documentación gráfica de Proyecto.
Criterio de medición de obra: Se medirá el número de unidades realmente ejecutadas según especificaciones de Proyecto.

| Código | Ud | Descripción | Rendimiento | Precio | Importe |
|---|---|---|---|---|---|
| mt42ald071a | Ud | Grupo de ventilación autorregulable, código de pedido 11026034, modelo EasyHOME Auto Compact Classic "ALDES", de potencia nominal 26 W, caudal máximo 250 m³/h, compuesto por ventilador centrífugo, con motor de 2 velocidades para alimentación monofásica a 230 V y 50 Hz de frecuencia y carcasa exterior de plástico de 459x460x187 mm, con 5 embocaduras de entrada de aire, 4 para conexión a conductos de extracción de 80 mm de diámetro y 1 para conexión a conducto de extracción de 125 mm de diámetro, y 1 embocadura de salida de aire de 160 mm de diámetro con adaptadores para conexión a conducto de 125 mm de diámetro, con 2 tapones de embocadura de 80 mm de diámetro, 2 reguladores de caudal de aire constante de 80 mm de diámetro y elementos de fijación. (material) | 1.000 | 271.00 | 271.00 |
| mo011 | h | Oficial 1ª montador. (mano de obra) | 0.216 | 22.74 | 4.91 |
| mo080 | h | Ayudante montador. (mano de obra) | 0.216 | 21.02 | 4.54 |
| % | % | Costes directos complementarios | 2 % | 280.45 | 5.61 |
|  |  | Costes directos |  |  | 286.06 |
