# Ventilador en línea

- Propiedad del archivo: CYPE INGENIEROS, S.A.
- Formato: FIEBDC-3/2002
- Divisa: EUR
- Costes indirectos: 3.00 %
- IVA: 21.00 %

## I Instalaciones

### IV Ventilación

#### IVM Ventilación mecánica

**IVM040** Ud Ventilador en línea.
Ventilador helicocentrífugo de ABS, color blanco, código de pedido 11022330, modelo In Line XS 100 "ALDES", potencia máxima de 33 W, caudal máximo de 190 m³/h, nivel de presión sonora de 36 dBA, de 167 mm de diámetro y 246 mm de longitud, para conductos de 100 mm de diámetro, formado por cuerpo, hélice, caja de bornes y motor desmontable de dos velocidades para alimentación monofásica a 230 V y 50 Hz de frecuencia, con protección térmica.
Incluye: Replanteo. Colocación. Conexionado y comprobación de su correcto funcionamiento.
Criterio de medición de proyecto: Número de unidades previstas, según documentación gráfica de Proyecto.
Criterio de medición de obra: Se medirá el número de unidades realmente ejecutadas según especificaciones de Proyecto.

| Código | Ud | Descripción | Rendimiento | Precio | Importe |
|---|---|---|---|---|---|
| mt42ald086a | Ud | Ventilador helicocentrífugo de ABS, color blanco, código de pedido 11022330, modelo In Line XS 100 "ALDES", potencia máxima de 33 W, caudal máximo de 190 m³/h, nivel de presión sonora de 36 dBA, de 167 mm de diámetro y 246 mm de longitud, para conductos de 100 mm de diámetro, formado por cuerpo, hélice, caja de bornes y motor desmontable de dos velocidades para alimentación monofásica a 230 V y 50 Hz de frecuencia, con protección térmica. (material) | 1.000 | 129.00 | 129.00 |
| mo005 | h | Oficial 1ª instalador de climatización. (mano de obra) | 0.108 | 22.74 | 2.46 |
| mo104 | h | Ayudante instalador de climatización. (mano de obra) | 0.108 | 20.98 | 2.27 |
| % | % | Costes directos complementarios | 2 % | 133.73 | 2.67 |
|  |  | Costes directos |  |  | 136.40 |
