# Conducto de PVC

- Propiedad del archivo: CYPE INGENIEROS, S.A.
- Formato: FIEBDC-3/2002
- Divisa: EUR
- Costes indirectos: 3.00 %
- IVA: 21.00 %

## I Instalaciones

### IV Ventilación

#### IVV Conductos de admisión y extracción para ventilación

**IVV030** m Conducto de PVC.
Conducto de ventilación, formado por tubo liso circular, de PVC, color blanco, código de pedido 11023087, Miniconducto "ALDES", de 125 mm de diámetro, temperatura de trabajo entre 0°C y 60°C, colocado en posición horizontal. Incluso material auxiliar para montaje y sujeción a la obra, accesorios y piezas especiales.
Criterio de valoración económica: El precio no incluye las compuertas de regulación, las compuertas cortafuego, las rejillas ni los difusores.
Incluye: Replanteo del recorrido del conducto y de la situación de los elementos de sujeción. Presentación en seco de tubos y piezas especiales. Fijación del material auxiliar para montaje y sujeción a la obra. Montaje, conexionado y comprobación de su correcto funcionamiento.
Criterio de medición de proyecto: Longitud proyectada, según documentación gráfica de Proyecto, medida entre los ejes de los elementos o de los puntos a conectar, sin descontar las piezas especiales.
Criterio de medición de obra: Se medirá la longitud realmente ejecutada según especificaciones de Proyecto.

| Código | Ud | Descripción | Rendimiento | Precio | Importe |
|---|---|---|---|---|---|
| mt42ald121b | Ud | Material auxiliar para montaje y sujeción a la obra de los conductos, circulares, de PVC, Miniconducto "ALDES", de 125 mm de diámetro. (material) | 1.000 | 0.46 | 0.46 |
| mt42ald120r | m | Tubo liso circular, de PVC, color blanco, código de pedido 11023087, Miniconducto "ALDES", de 125 mm de diámetro, temperatura de trabajo entre 0°C y 60°C, suministrado en barras de 3 m de longitud, con el precio incrementado el 20% en concepto de accesorios y piezas especiales. (material) | 1.000 | 32.84 | 32.84 |
| op00ato010 |  | Atornillador. | 1.000 | 0.00 | 0.00 |
| op00mar010 |  | Martillo. | 1.000 | 0.00 | 0.00 |
| op00tal010 |  | Taladro. | 1.000 | 0.00 | 0.00 |
| mo011 | h | Oficial 1ª montador. (mano de obra) | 0.038 | 22.74 | 0.86 |
| mo080 | h | Ayudante montador. (mano de obra) | 0.019 | 21.02 | 0.40 |
| % | % | Costes directos complementarios | 2 % | 34.56 | 0.69 |
|  |  | Costes directos |  |  | 35.25 |
