# Ventilador

- Propiedad del archivo: CYPE Ingenieros S.A.
- Formato: FIEBDC-3/2016
- Programa: Generador de precios de la construcción. CYPE Ingenieros, S.A.
- Fecha: 22/10/2024
- Divisa: EUR
- Costes indirectos: 3 %
- IVA: 21 %

## I Instalaciones

### IC Calefacción, refrigeración, climatización y A.C.S.

#### ICR Sistemas de conducción de aire

**ICR001** Ud Ventilador.
Ventilador helicoidal, código de pedido 11032256, HELICA 350-1500 r.p.m. Pletina Cuadrada V2 "ALDES", de 495x495x88 mm, 1500 r.p.m., potencia absorbida 0,178 kW, para alimentación monofásica a 230 V y 50/60 Hz de frecuencia, caudal máximo 0 m³/h y presión sonora (medida a 1 m de distancia) 63 dBA, formada por cuerpo con pletina cuadrada y hélice de acero cincado, color negro, con rejilla de protección.
Incluye: Replanteo. Colocación y fijación del ventilador. Conexionado y comprobación de su correcto funcionamiento.
Criterio de medición de proyecto: Número de unidades previstas, según documentación gráfica de Proyecto.
Criterio de medición de obra: Se medirá el número de unidades realmente ejecutadas según especificaciones de Proyecto.

| Código | Ud | Descripción | Rendimiento | Precio | Importe |
|---|---|---|---|---|---|
| mt42ald410C | Ud | Ventilador helicoidal, código de pedido 11032256, HELICA 350-1500 r.p.m. Pletina Cuadrada V2 "ALDES", de 495x495x88 mm, 1500 r.p.m., potencia absorbida 0,178 kW, para alimentación monofásica a 230 V y 50/60 Hz de frecuencia, caudal máximo 0 m³/h y presión sonora (medida a 1 m de distancia) 63 dBA, formada por cuerpo con pletina cuadrada y hélice de acero cincado, color negro, con rejilla de protección. (material) | 1 | 673 | 673.000 |
| % | % | Costes directos complementarios | 2 % | 673.000 | 13.460 |
|  |  | Costes directos |  |  | 686.460 |
