# Sombrerete

- Propiedad del archivo: CYPE Ingenieros S.A.
- Formato: FIEBDC-3/2016
- Programa: Generador de precios de la construcción. CYPE Ingenieros, S.A.
- Fecha: 22/10/2024
- Divisa: EUR
- Costes indirectos: 3 %
- IVA: 21 %

## I Instalaciones

### IV Ventilación

#### IVM Ventilación mecánica

**IVM060** Ud Sombrerete.
Sombrerete cónico contra la lluvia de chapa galvanizada, código de pedido 11094761, "ALDES", para conducto de salida de 100 mm de diámetro exterior.
Incluye: Replanteo. Colocación.
Criterio de medición de proyecto: Número de unidades previstas, según documentación gráfica de Proyecto.
Criterio de medición de obra: Se medirá el número de unidades realmente ejecutadas según especificaciones de Proyecto.

| Código | Ud | Descripción | Rendimiento | Precio | Importe |
|---|---|---|---|---|---|
| mt42ald982a | Ud | Sombrerete cónico contra la lluvia de chapa galvanizada, código de pedido 11094761, "ALDES", para conducto de salida de 100 mm de diámetro exterior. (material) | 1 | 82.7 | 82.700 |
| mo020 | h | Oficial 1ª construcción. (mano de obra) | 0.167 | 22.13 | 3.696 |
| mo112 | h | Peón especializado construcción. (mano de obra) | 0.084 | 21.12 | 1.774 |
| % | % | Costes directos complementarios | 2 % | 88.170 | 1.763 |
|  |  | Costes directos |  |  | 89.933 |

## Recursos

**mt42ald982a** Ud Sombrerete cónico contra la lluvia de chapa galvanizada
Datos técnicos: Coste energético 33.343 MJ; Emisión de CO2 4.450 kg
Residuos:
- embalaje: re150101 Envases de papel y cartón. (componente de residuo); rendimiento 1.32 kg; Código LER 15 01 01; Masa del elemento 1 kg; Volumen 0.001333 m3
