# Silenciador para conducto

- Propiedad del archivo: CYPE Ingenieros S.A.
- Formato: FIEBDC-3/2016
- Programa: Generador de precios de la construcción. CYPE Ingenieros, S.A.
- Fecha: 22/10/2024
- Divisa: EUR
- Costes indirectos: 3 %
- IVA: 21 %

## I Instalaciones

### IV Ventilación

#### IVM Ventilación mecánica

**IVM085** Ud Silenciador para conducto.
Silenciador cilíndrico de chapa de acero galvanizado, código de pedido 11094632, serie OCTA, "ALDES", de diámetro nominal 125 mm y 600 mm de longitud, con material absorbente de lana de roca no combustible, bajo chapa perforada interior (con velo de seda de vidrio) de 50 mm de espesor y cuello de conexión a conducto con junta perimetral en ambos lados. Incluso accesorios de montaje y elementos de fijación.
Incluye: Replanteo. Colocación y fijación. Comprobación de su correcto funcionamiento.
Criterio de medición de proyecto: Número de unidades previstas, según documentación gráfica de Proyecto.
Criterio de medición de obra: Se medirá el número de unidades realmente ejecutadas según especificaciones de Proyecto.

| Código | Ud | Descripción | Rendimiento | Precio | Importe |
|---|---|---|---|---|---|
| mt42ald965a | Ud | Silenciador cilíndrico de chapa de acero galvanizado, código de pedido 11094632, serie OCTA, "ALDES", de diámetro nominal 125 mm y 600 mm de longitud, con material absorbente de lana de roca no combustible, bajo chapa perforada interior (con velo de seda de vidrio) de 50 mm de espesor y cuello de conexión a conducto con junta perimetral en ambos lados. (material) | 1 | 142 | 142.000 |
| mo005 | h | Oficial 1ª instalador de climatización. (mano de obra) | 0.221 | 22.74 | 5.026 |
| mo104 | h | Ayudante instalador de climatización. (mano de obra) | 0.221 | 20.98 | 4.637 |
| % | % | Costes directos complementarios | 2 % | 151.663 | 3.033 |
|  |  | Costes directos |  |  | 154.696 |

## Recursos

**mt42ald965a** Ud Silenciador cilíndrico de chapa de acero galvanizado
Datos técnicos: Coste energético 171.550 MJ; Emisión de CO2 11.035 kg
Residuos:
- embalaje: re150101 Envases de papel y cartón. (componente de residuo); rendimiento 0.153 kg; Código LER 15 01 01; Masa del elemento 1 kg; Volumen 0.001333 m3
- embalaje: re170203 Plástico. (componente de residuo); rendimiento 0.076 kg; Código LER 17 02 03; Masa del elemento 1 kg; Volumen 0.001667 m3
