# Conducto de polietileno expandido

- Propiedad del archivo: CYPE Ingenieros S.A.
- Formato: FIEBDC-3/2016
- Programa: Generador de precios de la construcción. CYPE Ingenieros, S.A.
- Fecha: 22/10/2024
- Divisa: EUR
- Costes indirectos: 3 %
- IVA: 21 %

## I Instalaciones

### IV Ventilación

#### IVV Conductos de admisión y extracción para ventilación

**IVV050** m Conducto de polietileno expandido.
Conducto de ventilación, formado por tubo de polietileno expandido de 16 mm de espesor, código de pedido 11023210, Calogaine "ALDES", de 160 mm de diámetro interior, temperatura de trabajo entre -40°C y 105°C, clase B1 según DIN 4102 A2, conductividad térmica 0,045 W/(mK), suministrado en tramos de 2 m. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42ald115b | Ud | Material auxiliar para montaje y sujeción a la obra de los conductos de polietileno expandido de 16 mm de espesor, Calogaine "ALDES", de 160 mm de diámetro interior. (material) | 1 | 2.25 | 2.250 |
| mt42ald114p | m | Tubo de polietileno expandido de 16 mm de espesor, código de pedido 11023210, Calogaine "ALDES", de 160 mm de diámetro interior, temperatura de trabajo entre -40°C y 105°C, clase B1 según DIN 4102 A2, conductividad térmica 0,045 W/(mK), suministrado en tramos de 2 m, con el precio incrementado el 10% en concepto de accesorios y piezas especiales. (material) | 1 | 49.45 | 49.450 |
| mo011 | h | Oficial 1ª montador. (mano de obra) | 0.219 | 22.74 | 4.980 |
| mo080 | h | Ayudante montador. (mano de obra) | 0.11 | 21.02 | 2.312 |
| % | % | Costes directos complementarios | 2 % | 58.992 | 1.180 |
|  |  | Costes directos |  |  | 60.172 |
