# Conducto flexible de PVC

- Propiedad del archivo: CYPE Ingenieros S.A.
- Formato: FIEBDC-3/2016
- Programa: Generador de precios de la construcción. CYPE Ingenieros, S.A.
- Fecha: 22/10/2024
- Divisa: EUR
- Costes indirectos: 3 %
- IVA: 21 %

## I Instalaciones

### IV Ventilación

#### IVV Conductos de admisión y extracción para ventilación

**IVV298** m Conducto flexible de PVC.
Conducto de ventilación, formado por tubo flexible de PVC y cable de acero en espiral, código de pedido 11091600, Algaine "ALDES", de 63 mm de diámetro, temperatura de trabajo entre -10°C y 60°C. Incluso material auxiliar para montaje y sujeción a la obra, accesorios y piezas especiales.
Incluye: Replanteo del recorrido del conducto y de la situación de los elementos de sujeción. Presentación de tubos, accesorios y piezas especiales. Fijación del material auxiliar para montaje y sujeción a la obra. Montaje, conexionado y comprobación de su correcto funcionamiento.
Criterio de medición de proyecto: Longitud medida según documentación gráfica de Proyecto.
Criterio de medición de obra: Se medirá la longitud realmente ejecutada según especificaciones de Proyecto.

| Código | Ud | Descripción | Rendimiento | Precio | Importe |
|---|---|---|---|---|---|
| mt42ald123h | Ud | Material auxiliar para montaje y sujeción a la obra de los conductos flexibles de PVC y cable de acero en espiral, Algaine "ALDES", de 63 mm de diámetro. (material) | 1 | 0.14 | 0.140 |
| mt42ald122hc | m | Tubo flexible de PVC y cable de acero en espiral, código de pedido 11091600, Algaine "ALDES", de 63 mm de diámetro, temperatura de trabajo entre -10°C y 60°C, con el precio incrementado el 10% en concepto de accesorios y piezas especiales. (material) | 1 | 3.05 | 3.050 |
| mo011 | h | Oficial 1ª montador. (mano de obra) | 0.076 | 22.74 | 1.728 |
| mo080 | h | Ayudante montador. (mano de obra) | 0.038 | 21.02 | 0.799 |
| % | % | Costes directos complementarios | 2 % | 5.717 | 0.114 |
|  |  | Costes directos |  |  | 5.831 |
